# Luise-Hensel-Schule, Spielfläche, Stadt Erkelenz
Angebotsaufforderung (GAEB 90, DA83)
Währung: EUR

## Luise-Hensel-Schule, Spielfläche, Stadt
Datum: 29.10.25

*Hinweis*
Allgemeine Beschreibung des Bauvorhabens

Gegenstand der Ausschreibung

Im Rahmen der baulichen Erweiterung der Luise-Hensel-
Schule wurde in den vergangenen Jahren der Schulhof in
den angrenzenden Teilbereichen überplant und
realisiert. Nun steht die Erweiterung der Spielfläche
auf Teilflächen des östlich angrenzenden öffentlichen
Bolzplatzes und eine Aufwertung des südlichen
versiegelten Pausenhofes an. Die neue Spielfläche soll
zum restlichen Bolzplatz durch einen 1,60 m hohen
Stabgitterzaun abgegrenzt werden.

Die Maßnahme soll im Winter 2025 umgesetzt werden.
Sie umfasst die Umsetzung des Fallbereichs und Montage
des geplanten Spielgerätes und die Setzung einer
Zaunanlage.

Die Erschließung erfolgt entweder über den Salierring
und ist im Zufahrtsbereich (Schleppkurve) max. für
3-Achser ausgelegt. Gleiches gilt für die An- und
Abfahrt von Schüttstoffen, die aufgrund der Befestigung
im Zufahrts- und Schulhofbereich max. mit 3-Achsern
möglich ist! Aus Sicherheitsgründen darf das
Schulgelände nur außerhalb der Pausenzeiten und der
Zeiten des Schulbeginns und Schulende (20 min vor
Unterrichtsbeginn bzw. 20 min nach Unterrichtsende) und
unter Berücksichtigung des OGS Betriebes mit Geräten
überquert werden. Auch außerhalb dieser Zeiten ist beim
 Andienen mit großer Vorsicht zu agieren. Eine
Andienungsvariante ist das Queren über die Grünfläche
und Bolzplatzfläche östlich des Schulgebäudes von
Norden (Konrad-Straße) oder von Süden
(Karl-Platz-Straße). Dabei ist die DIN 18920, R SBB und
ZTV Baumpflege zu beachten.

Die Gesamtgröße der zu überarbeitenden Flächen
liegt bei  400 m².

  Die Ausführung der Arbeiten beginnt Dezember
2025/Januar 2026 und
  schliesst spätestens im 1. Quartal 2026 ab.

baustellenbezogene Vorbemerkungen

Versorgungsunternehmen

Vor Ausführung von Erdarbeiten muss sich der
Auftragnehmer, gemäß der Erkundungs- und
Sorgfaltspflicht, rechtzeitig über die Lage der im
Baubereich liegenden Versorgungsleitungen informieren.
Auskünfte sind wie nachfolgend aufgeführt einzuholen:

Beleuchtung, Strom- und Gasversorgungseinrichtungen
> Planauskunft@new-netz-gmbh.de

Wasser
> Planauskunft@kreiswasserwerk.de

Telekom
> Trassenauskunft-Kabel.telekom.de

unitymedia
> Planauskunft@unitymedia.de

Glasfaser
>Planauskunftdeutsche-glasfaser.de

*Hinweis*
Sonstiges

Leistungsverzeichnis

Der AN hat sich vor Angebotsabgabe an Ort und Stelle
über die Örtlichkeit und ihre Zugänglichkeit sowie die
zweckmäßigen Transport- und Lagermöglichkeiten zu
unterrichten.

Spätere Berufungen und Forderungen, die sich auf
Unkenntnis über die Schwierigkeiten der Baumaßnahme,
der örtlichen Verhältnisse, der genannten Vertrags- und Planunterlagen,
Auflagen und Bedingungen stützen, werden ausdrücklich
ausgeschlossen.

Der AN erklärt, dass er aufgrund der
Ausschreibungsunterlagen und ggf. weiteren
Erläuterungen die vorhandene und gewünschte
Betriebsweise der Anlage klar und eindeutig erkannt hat
und dass die ausgewählten Materialien den gestellten
Anforderungen in vollem Umfang Rechnung tragen.
Entsprechendes gilt für den Arbeitsablauf.

Mit  Abgabe des Angebotschreibens (Formular 213)
erkennt der AN die Fertigstellungstermine an.
Sollten Bedenken bestehen, so sind diese spätestens 6
Kalendertage vor Submission schriftlich über den
Vergabemarktplatz der Wirtschaftsregion Aachen
(https://www.vergaben-wirtschaftsregion-aachen.de) oder
per E-Mail an ausschreibungen@erkelenz.de vorzubringen.
Auf spätere, nach Auftragserteilung vorgebrachte
Bedenken wird keine Rücksicht genommen.

Für, vom AN bei Angebotsabgabe oder im späteren
Bauablauf, vorgeschlagene Materialien und Ausführungen
sind auf Verlangen des AG Prospekte, Zeugnisse, Zulassungen, Muster
usw. vorzulegen bzw. Musterflächen auszufahren,
Referenzen nachzuweisen usw.

Einheitspreise:

Es wird ausdrücklich darauf hingewiesen, dass die
Leistungen (Einheitspreise) nicht auf einen Abschnitt
gebunden sind. Sie können auch in anderen Abschnitten
Anwendung finden.
In allen Positionen ist die Anlieferung der benötigten
Materialien frei Baustelle sowie der Transport und die
Vorhaltung aller erforderlichen Arbeitsgeräte mit in den Einheitspreis
einzurechnen, auch wenn nicht ausdrücklich in den
Einzelpositionen darauf hingewiesen wird. Eine
gesonderte Vergütung hierfür erfolgt nicht.

Datenaustausch

Das Leistungsverzeichnis wurde mit Hilfe eines
AVA-Programmes
erstellt, das die Möglichkeit zum Datenaustausch nach
GAEB bietet. Das Leistungsverzeichnis wird den Bietern
in digitaler Form als GAEB-Datei im
Datenaustausch-Format DA 83
über den Vergabemarktplatz der Wirtschaftsregion Aachen

 zur Verfügung gestellt. Es wird jedoch darauf
hingewiesen, dass der Langtext der
Original-Verdingungsunterlagen die rechtsverbindliche Fassung des Leistungsverzeichnisses
darstellt.

Hinsichtlich der Abgabe des Angebotes wird die Abgabe
der
Original-Leistungsverzeichnisses oder einer
selbstverfassten
Abschrift vorgeschrieben. Eine ausschliessliche Abgabe
des
Angebotes als GAEB-Datei DA84 ist nur im Rahmen der
elektronischen Angebotsabgabe zulässig.

Bei der Abgabe von selbstverfassten Abschriften ist
besonderes
Augenmerk auf die korrekte Wiedergabe von Bedarfs- und
Alter-nativpositionen zu legen. Im
Original-Leistungsverzeichnis geforderte Bieterangaben sind auch in der selbstverfassten
Abschrift zu geben oder alternativ in das Original-LV
einzutragen.

*Hinweis*
Baustelleneinrichtung und -räumung

In den Einheitspreis ist einzurechnen:

Einrichten der Baustelle:
  - Baustelle einrichten, vorhalten und räumen
  - Vorhalten von Büro- Unterkunfts- bzw.
Gerätecontainern so-
  wie Toiletten für die gesamte Bauzeit
  - Vorhalten der Geräte und dergleichen für die
gesamte Bauzeit
  - Beschaffen, Mieten und Anlegen notwendiger
Arbeits-, Lagerplätze und Zufahrtswege, die über die vom AG zur
Verfügung
  gestellten Möglichkeiten hinausgehen
  - Aufstellen, Vorhalten und Beseitigen von
Leiteinrichtungen
  (z.B. Absperrbaken, Absperrschranken, Schrammborde,
Markierungen ) und Verkehrsschilder nach StVO zur
Sicherung
  des allgem. und öffentlichen Verkehrs sowohl
innerhalb der
  Baustelle und des dazugehörigen Bereiches als auch
im Be-
  reich der Baustellenzu- und ausfahrt (-en)
  - Vorkehrungen gegen Beschädigungen aller Art an
benachbartem Eigentum und gärtnerischen Anlagen
        -  Schutz von Bäumen, Licht- und
sonstigen Masten
  - Freihalten aller für den Verkehr bestimmten
Straßenflächen,
  der Hauseingänge und aller im Ausbaubereich
befindlichen
  Einrichtungen der Gas-, Wasser- und E-Werke, der
Post,
  Feuerwehr u.a.
  - die Reinigung der Zufahrtswege und Straßen an der
Baustelle

Räumung der Baustelle:
  - Ordnungsgemäße Wiederherstellung der benutzten Wege
  und Flächen unter Wahrung der
landschaftspflegerischen
  Belange.
  - Aufnahme und Entsorgung von Unrat, Bauschutt etc.
im gesamten Baustellenbereich und dem angrenzenden
Umfeld.

Die Verkehrssicherungspflicht obliegt dem
Auftragnehmer, die allgemeinen Grundsätze nach § 4
Arbeitsschutzgesetz sind zu berücksichtigen.
Diese Unfallsicherung gilt für die gesamte Bauzeit bis
zur Übergabe.

*Hinweis*
Verwendete Abkürzungen

AN = Auftragnehmer
AG = Auftraggeber
BASt = Bundesanstalt für Straßenwesen
bit. = bituminös
BVB = Besondere Vertragsbedingungen
bzw = beziehungsweise
ca. = circa (ungefähr)
cbm = Kubikmeter
DA = äußerer Durchmesser eines Rohres
DN = Nennweite (DN, frz. diamètre nominal), innerer
  Durchmesser eines Rohres
DIN = Deutsches Institut für Normung, Deutsche
Industrienorm
DIN EN = Deutsches Institut für Normung, Deutsche
  Industrienorm Europa Norm
d.h. = das heißt
E = E-Modul (Elastizitäts-Modul)
einschl.. = einschließlich
etc. = et cetera (und so weiter)
evtl. = eventuell
e.V = eingetragener Verein
FBS = Richtlinie für den Einbau von Beton- und
Stahlbetonrohren
glw. = gleichwertig
h = Stunde
i.d = in der
i.M. = im Mittel
Ho. = Hochstamm
3xv.,m.B .=  3x verpflanzt mit Ballen
kg = Kilogramm
kn = Kilonewton
LKW = Lastkraftwagen
LV = Leistungsverzeichnis
m = Meter
M = Maßstab
m2 = Quadratmeter
m3 = Kubikmeter
max. = maximal
mind. = mindestens
MPa = Megapascal
NRW = Nordrhein Westfalen
o.g. = oben gennannt
o. glw. = oder gleichwertig
OKF = Oberkante Fußboden
OK = Oberkante
ÖPNV = Öffentlicher Personennahverkehr
PKW = Personenkraftwagen
REB = Regelung für die Elektronische Bauabrechnung
RMS = Richtlinie für die Markierung von Straßen
RSA = Richtlinie für die Sicherung von Arbeitsstellen
an Straßen
RSM = Regelsaatgutmischung
psch. = pauschal
tlw. = teilweise
Tb = Topfballen
SiGe = Sicherheits- und Gesundheitsschutz
SiGeKo = Sicherheits- und Gesundheitsschutzkoordination
Sol. = Solitär
St. = Stück
StVO = Straßenverkehrsordnung
SZ = Schlagzertrümmerungswert
TL SoB-StB = Anforderung an Baustoffgemische zur
Herstellung
  von Schichten ohne Bindemittel im
Straßenbau
to = Tonne
TO = Tonne
u.ä. = und ähnliche(s)
vorh. = vorhanden
z.B. = zum Beispiel
ZTVA-StB = Zusätzliche Technische Vertragsbedingungen
und
  Richtlinien für Aufgrabungen in
Verkehrsflächen
  ZTV-Asphalt-StB = Zusätzliche
Technische
  Vertragsbedingungen und Richtlinien
für den Bau
  von Verkehrsbefestigungen aus
Asphalt
ZTV-M = Zusätzliche Technische Vertragsbedingungen und
  Richtlinien für Markierungen auf Straßen
ZTV SoB-StB = Zusätzliche Technische
Vertragsbedingungen
  und Richtlinien für den Bau
von
  Schichten ohne Bindemittel im
Straßenbau
ZTVE-StB = Zusätzliche Technische Vertragsbedingungen
  und Richtlinien für Erdarbeiten im
Straßenbau
ZTVT-StB = Zusätzliche Technische Vertragsbedingungen
und
  Richtlinien für Tragschichten im
Straßenbau
zzgl. = zuzüglich

### Bereich 1 Los 1: Landschaftsbauarbeiten

#### Abschnitt 1.1 Stundenlohnarbeiten

*Hinweis*
Taglohnarbeiten werden nur nach ausdrücklicher
Genehmigung
  durch den Auftraggeber
anerkannt. Hierüber sind tägliche
  Stundenzettel auszustellen und
anerkennen zu lassen.
Die Abrechnung erfolgt nach der während der Ausführung
gültigen Preisverordung (Tariflohn und Zuschläge) . Der
Auftraggeber behält sich vor, die Stundenlohnarbeiten
optional zu beauftragen. Ein rechtlicher Anspruch zur
Beauftragung dieser Leistung kann seitens des
Auftragnehmers hieraus nicht abgeleitet werden.

Gerätestunden

In den Einheitspreis einzurechnen:
  - die Abstellung des Maschinisten für Geräte
  - einschl. sämtlicher Gerätevorhalte-, Verlade-,
Transport-, Be-
  triebsstoffe und sonstiger Stoffkosten
Darüber sind  Stundenzettel auszustellen und anerkennen
zu lassen. Die Abrechnung erfolgt nach Stunden.

**1.1.10 Stunde Facharbeiter**
Stunde eines Baufacharbeiters.
Menge: 2,000 h

**1.1.20 Stunde Helfer**
Helfer
Menge: 2,000 h

**1.1.30 LKW einschl. Fahrer**
LKW bis mind.10t Nutzlast einschl. Fahrer
Menge: 2,000 h

**1.1.40 Stunde Tieflöffelbagger.**
Tieflöffelbagger, Löffelinhalt mindestens 0,50 m3,
einschließlich Bedienung.
Menge: 2,000 h

**1.1.50 Stunde Stemmhammer**
Stemmhammer mit Meißel oder Stahlbohrer einschließlich
Bedienung.
Menge: 2,000 h

#### Abschnitt 1.2 Vor- und Erdarbeiten

*Hinweis*
Vorbemerkungen

Die Wiederverwendung gelöster und abzutransportierender
Böden unterliegt dem Kreislaufwirtschafts- und
Abfallgesetz in der jeweils aktuellen Fassung!
Bauschutt und -abfall getrennt sammeln, beseitigen und
der Wiederverwendung  zuführen.
Kipp- bzw. Beseitigungsgebühren werden auf Nachweis
berechnet.

Die Vergütung aller Bodenpositionen erfolgt nach
örtlichem Aufmaß an der Auftrags- bzw. Entnahmestelle.
Sämtliche Erdarbeiten sind nur bei trockener Witterung
und entsprechenden Bodenverhältnissen auszuführen!
Für sonstige ausgeschriebene Leistungen gilt die DIN
18915 in jeweils gültiger Fassung!

**1.2.10 Bauzaun liefern und aufstellen**
Bauzaun einschließlich der Betonfüße liefern und nach
Angabe  innerhalb des Baustellenbereiches aufstellen,
nach Abschluß der Baumaßnahme aufnehmen und wieder
abfahren.
Die Elemente : H = 1,80 m
Die Elemente sind gemäß den technischen Vorschriften in
entsprechende Betonfüße zu stellen und sicher
miteinander zu einer geschlossenen Einheit zu
verbinden. Ausführung auch in Teilabschnitten.
Einschl. aller Nebenarbeiten.
Menge: 85,000 m

**1.2.20 Bauzaun demontieren und neu errichten.**
Bauzaun einschließlich der Betonfüße abbauen und an
anderer Stelle auf Anweisung des AG innerhalb des
Baustellenbereiches wieder neu errichten.
Menge: 20,000 m

**1.2.30 Überfahrschutz herstellen**
Überfahrschutzplatte entsprechend Klasse D liefern und
Zufahrtsbereich großflächig nach Erfordernis und Angabe
abdecken.
Menge: 100,000 m²

**1.2.40 Stabgitterzaun demontieren, 1,60 mh abfahren**
Vorhandenen Stabgitterzaun demontieren,
1,60 mh, incl. Matten, Pfosten und Betonfundamente,
Material wird Eigentum des AN und ist zur
Wiederverwertung zur AN-Kippe oder Deponie abzufahren.

Bereich: neben vorhandenen Klettergerüst,
Übergang Asphalt und Hang zum Bolzplatz,

nicht wiederwerwendbare Stabgitterzaunmatten
Menge: 16,000 lfm

**1.2.50 Stabgitterzaun demontieren, 1,60 mh, lagern**
Vorhandenen Stabgitterzaun demontieren,
1,60 mh, incl. Matten, Pfosten und Betonfundamente,
Betonfundament wird Eigentum des AN und ist zur
Wiederverwertung zur AN-Kippe oder Deponie abzufahren.
Matten und Pfosten, soweit im verwertbaren Zustand, vor
Ort lagern

Bereich: neben vorhandenen Klettergerüst,
soweit im verwertbaren Zustand,
vor Zugriff schützen und innerhalb des Bauzauns lagern
intakte Stabgitterzaunmatten
Menge: 5,000 lfm

**1.2.60 Stabgitterzaun demontieren, 1,60 mh, lagern**
Vorhandenen Stabgitterzaun demontieren,
1,60 mh, incl. Matten, Pfosten und Betonfundamente,
Betonfundament wird Eigentum des AN und ist zur
Wiederverwertung zur AN-Kippe oder Deponie abzufahren.

1 gewinkelte Matte, ca. 45 Grad Winkel,
soweit im verwertbaren Zustand und intakt,
vor Zugriff schützen und innerhalb des Bauzauns lagern.
Menge: 2,500 lfm

**1.2.70 Ballfangzaun demontieren, abfahren**
Vorhandener Ballfangzaun
oberhalb des Stabgitterzauns in ca. 2 m Höhe
oberes Feld Maschendraht, ca. 2 m hoch, demontieren,
in ca. 2 m Höhe Metallpfosten bündig mit Stabgitterzaun
einkürzen
Material wird Eigentum des AN und ist zur
Wiederverwertung zur AN-Kippe oder Deponie abzufahren.
Menge: 12,500 lfm

**1.2.80 Widerlager aus Naturstein aufnehmen und lagern**
2-zeiligen Natursteinläufer aus Basaltlava
einschließlich Betonbettung und Rückenstütze aufnehmen,
Beton wird Eigentum des  AN und ist zur AN-Kippe oder
Deponie abzufahren,
Natursteinpflaster, gesäubert,
vor Ort für Wiederverwendung lagern.
Menge: 11,000 m

**1.2.90 Bituminöse Befestigung anschneiden für Kunststoffbelag**
Bituminöse Befestigung für Kunststoffbelag
ca. 5 cm stark anschneiden,
in Keilform Fallbereich umlaufend
in 2 Schnittführungen in etwa im 45°/135° Winkel zur
Oberfläche Asphalt und 90° Winkel zueinander,
Bereich: Übergang Schulhof,

Beprobungsergebnis wird nachgereicht,
vermutlich mit folgenden Eigenschaften/Einstufung:

MP Asphalt, Ausbaustoff mit teer-/pechtypischen
Bestandteilen (RuVa)-StB 01) mit mehr als  25 mg/kg PAK
(EPA) ist als teerhaltiger Straßenaufbruch zu
bezeichnen und der Verwertungsklasse B/C zuzuführen.
Dieser Straßenaufbruch mit weniger als 1000 mg/kg an
PAK und weniger als 50 mg/kg an Benzoapyren wird gemäß
Abfallverzeichnisverordnung (AVV) der
Abfallschlüsselnr. 170302 (Bitumengemische mit Ausnahme
derjenigen, die unter170301 fallen) zugeordnet und gilt
als nicht gefährlicher Abfall.

Material wird Eigentum des AN und ist zur
Wiederverwertung zur AN-Kippe oder Deponie abzufahren.
Menge: 20,000 lfm

**1.2.100 Bituminöse Befestigung anschneiden für Betonfundamente**
Bituminöse Befestigung für Betonfundamente Spielgerät
anschneiden, Material bis  ca. 1,00 m (nach Vorgaben
Montageanleitung Spielgerätehersteller entnehmen).

ca. 0,4 m x 0,4 m, ca. 18 Stck

Bereich: Übergang Schulhof,

Beprobungsergebnis wird nachgereicht,
vermutlich mit folgenden Eigenschaften/Einstufung:

ca. 5cm Stärke:
MP Asphalt, Ausbaustoff mit teer-/pechtypischen
Bestandteilen (RuVa)-StB 01) mit mehr als  25 mg/kg PAK
(EPA) ist als teerhaltiger Straßenaufbruch zu
bezeichnen und der Verwertungsklasse B/C zuzuführen.
Dieser Straßenaufbruch mit weniger als 1000 mg/kg an
PAK und weniger als 50 mg/kg an Benzoapyren wird gemäß
Abfallverzeichnisverordnung (AVV) der
Abfallschlüsselnr. 170302 (Bitumengemische mit Ausnahme
derjenigen, die unter170301 fallen) zugeordnet und gilt
als nicht gefährlicher Abfall.

ca. 0,25 cm Stärke:
Schlacke-Tragschicht
Laut EBV werden die Grenzwerte der Materialklasse BM-F3
eingehalten

ca. 0,70 m Stärke:
schluffige, feinsandige Auffüllung mit mehr als 10 M-%
mineralischen Fremdbestandteilen, wie Ziegel- und
Betonbruch
Laut EBV werden die Grenzwerte der Materialklasse BM-F3
eingehalten

Material wird Eigentum des AN und ist zur
Wiederverwertung zur AN-Kippe oder Deponie abzufahren.
Menge: 5,000 m²

**1.2.110 Vegetationsflächen roden**
Vegetationsflächen im Hang roden.

Aufwuchs: versch. Sträucher, Höhe bis 150 cm
Bereich: Übergang Asphalt Schulhof zum Hang Bolzplatz

Gehölzflächen inkl. Wurzeln roden. Pflanzliche
Reststoffe und
organisches Material lösen, laden und entsorgen.
Gehölze: bis 1,5 m (Rosa, Cornus, Acer camp. u.a. )
Material: pflanzliches, organisches Material
anfallende Abfälle laden, abfahren und gemäß
Kreislaufwirtschafts- und Abfallgesetz KrW-, AbfG
getrennt nach
Materialart / Entsorgungsklasse entsorgen
Die Entsorgungskosten sind im E.P. mit einzurechnen
Nachweis per Lieferschein

Bereich: in zukünftiger Fallschutzfläche und nach
Angabe des AG
Menge: 20,000 m²

**1.2.120 Wurzeln roden**
Wurzeln in Gehölzfläche roden.

Stammdurchmesser ca. 0,20 m,
auf OKF eingekürzt,
Wurzeln roden, laden und entsorgen.
Material: pflanzliches, organisches Material
anfallende Abfälle laden, abfahren und gemäß
Kreislaufwirtschafts- und Abfallgesetz KrW-, AbfG
getrennt nach
Materialart / Entsorgungsklasse entsorgen
Die Entsorgungskosten sind im E.P. mit einzurechnen
Nachweis per Lieferschein

Bereich: in Vegetationfläche zw. Ballfangzaun und
asphaltierten Pausenhof nach Angabe des AG
Menge: 1,000 St

**1.2.130 Vegetationsflächen mähen**
Vegetationsflächen (gras- und wildkrautbewachsen) vor
der Bodenbearbeitung mähen. Schnittgut aufnehmen und
umweltgerecht zur Wiederverwertung abfahren. Einschl.
Entsorgungskosten.
Arbeiten auch in Teilbereichen.

Aufwuchshöhe: bis 20cm
Schnitthöhe : ca. 5 cm.
Menge: 230,000 m²

**1.2.140 Grasnarbe abtragen, Zulage Bodenaushub**
Grasnarbe im Vegetationsbereich i.M. 5cm stark als
Zulage zum Bodenaushub abtragen. Material laden und zur
Wiederverwertung auf AN-Kippe abfahren.
Arbeiten auch in Teilflächen!
Die Entsorgungskosten sind im Einheitspreis dieser
Position zu berücksichtigen.
Abrechnung nach Aufmaß.
Menge: 82,000 m²

**1.2.150 Boden abtragen und abfahren**
Boden abtragen.
Boden laden und zur Wiederverwertung auf
AN-Kippe/Deponie abfahren.
Arbeiten auch in Teilflächen.
Die Entsorgungskosten sind im Einheitspreis dieser
Position zu berücksichtigen,
durch den Bodenauftrag verdichtete Fahrspuren sind
aufzureißen.
Gemäß Bodenuntersuchung handelt es sich um einen
schluffigen, schwach sandigen Boden. Zuordnungswert Z0
nach LAGA TR Boden 2004. Nach Ersatzbaustoff-Verordnung
wird der Zuordnungswert für die Materialklasse BM-0 für
die Bodenart "Lehm/Schluff" eingehalten.

Bereich:
Aufprallfläche des geplanten Spielgerätestandortes
unter Holzschnitzelfläche (bis 0,40 m Stärke unter OKF)
und im Hangbereich (bis 0,50 m Stärke unter OKF)
abtragen.

Abrechnung über Aufmass Kubatur
Nachweis über Wiegekarte
Umrechnungsfaktor 1,7t/m³
Menge: 40,000 m³

**1.2.160 Oberboden abtragen, transportieren und zum Wiedereinbau zwischenlagern**
Oberboden i.M 40 cm stark
abtragen, transportieren und auf Miete an geeigneter
Stelle zwischenlagern.
Auch in Teilflächen!
Unrat, Wurzelunkräuter und Steine ab 5 cm aufnehmen und
beseitigen, durch den Bodenauftrag verdichtete
Fahrspuren sind aufzureißen.
Abrechnung nach Aufmaß an der Auftrags- bzw.
Entnahmestelle.

Transportweg bis 50 m

Bereich:
Fallschutz für Spielgerät
Menge: 6,000 m³

**1.2.170 zwischengelagerten Oberboden laden und wiedereinbauen**
zwischengelagerten Oberboden laden, transportieren und
im Rahmen der Bauabwicklung in den Vegetationsflächen
höhen- und profilgerecht bis i.M. 35cm stark einbauen.
Die Position gilt auch für Ausführung in Teilflächen!
Zwischentransporte sind einzukalkulieren.
Unrat, Wurzelunkräuter und Steine ab 5 cm aufnehmen und
beseitigen, durch den Bodenauftrag verdichtete
Fahrspuren sind aufzureißen.
Abrechnung nach Aufmaß an der Auftrags- bzw.
Entnahmestelle.

Bereich:
zur Füllung anstelle der entfernten Wurzelstöcke
in Vegetationfläche zw. Ballfangzaun und asphaltierten
Pausenhof nach Angabe des AG
mit Überfahrschutz nach Angabe AG, s. Pos.
Überfahrschutz
in Randbereichen zur Bodenmodellierung

Transportweg bis 50 m
Menge: 6,000 m³

**1.2.180 Vegetationsflächen lockern**
Vegetationsflächen gleichmäßig lockern.
Bearbeitungstiefe:  15cm.
Auch in Teilflächen!
Menge: 50,000 m²

**1.2.190 Grobplanum der Vegetationsflächen**
Vegetationsflächen nach Absprache mit der Bauleitung
höhen- und profilgerecht planieren.
Zulässige Abweichung von der Sollhöhe 5cm,
Anschlüsse an Wege, Plätze und sonstige Beläge 1cm,
Steine, Fremdkörper, Unkraut und schwer verrotbare
Pflanzenteile ablesen, Durchmesser der Steine und
Fremdkörper ab 5cm, Stoffe sind vom AN zu beseitigen,
einschl. Entsorgungskosten.
Auch in Teilflächen!
Menge: 50,000 m²

**1.2.200 Bolzplatztor abbauen, aufnehmen und wiederversetzen**
Bolzplatztor aus Metall demontieren,
Maße ca. 1,80 m x 3,00 m x 0,80 m
Betonfundamente 6 St aufnehmen,
an anderer Stelle nach Angaben des AG fachgerecht
montieren,

Material wird Eigentum des AN und ist zur
Wiederverwertung zur AN-Kippe oder Deponie abzufahren.

Transportweg bis 50 m
Menge: 1,000 St

#### Abschnitt 1.3 Spielflächen

**1.3.10 Erdplanum profilgerecht herstellen**
Erdplanum mit 1,5% Gefälle Richtung Wiese,
profilgerecht herstellen und verdichten.
zulässige Abweichung von der Sollhöhe +/- 2 cm
Verformungsmodul Ev2 > 45 MPa/m2
Die Beseitigung eventueller  Planumsverformungen durch
Baustellenverkehr sowie die Ableitung event.
auftretenden Oberflächenwassers werden nicht gesondert
vergütet.

Abrechnung nach Flächenaufmaß

Bereich: Fallschutzflächen mit Holzhackschnitzeln
und im Hangbereich unter Kunststoffbelag
Menge: 105,000 m²

**1.3.20 Kiestragschicht 0/32 liefern und einbauen**
Kiestragschicht im Spielbereich als Frostschutz
ca. 15 cm höhen- und profilgerecht einbauen
und standfest verdichten.

Bereich: im Hangbereich (derzeitig Vegetationsfläche)
unter Kunststoffbelag
Menge: 105,000 m²

**1.3.30 Fallschutz Holzhäcksel 5/50, D= 40cm, liefern und einbauen**
Fallschutzbelag aus Holzschnitzeln, lose geschüttet,
bestehend aus unbehandelten, geschredderten,
trockenen Resthölzern (Innen/Restfeuchte 15 - 20 %),
ohne Rinden- und Laubanteile, kein Frischholz,
ca. 5 - 50 mm Korngröße, naturbelassen,
mit TÜV-Bericht (gem. DIN EN 1176-1),
Prüfzeugnis zum Brandverhalten und zur
Pflanzenverträglichkeit, GS-Zeichen,
Einbaustärke 40 cm Sackmaß, liefern und einbauen,
Abrechnung nach Aufmaß, Nachweis über Lieferscheine
Menge: 81,000 m²

**1.3.40 ungebundene Tragschicht im Bereich des Kunststoffbelags liefern und einbauen**
Ungebundene Tragschicht in Sportflächen
Tragschicht ohne Bindemittel (ungebundene Tragschicht)
einbauen gem. DIN EN 18035-6
Schottergemisch HKS gem. TL Gestein-StB 04 Fassung
2007,
TL SoB-StB u. ZTV T - StB 95/02
Körnung 0/32 o. 0/45 mm
Schichtdicke im verdichteten Zustand ...... mind. 20 cm
Feinplanum gem DIN 18035-6 herstellen
zulässige Abweichung von der Nennhöhe +/- 1 cm
zulässige Ebenheitsabweichung max. 8 mm / 1 m
MeßRabstand,
max. 12 mm /4 m Meßabstand
Quergefälle ........... 1 %
Einbau des Materials bei optimalem Wassergehalt, eine
Entmischung
ist auszuschließen
Flächen sorgfältig verdichten, Randbereiche falls
erforderlich in
Handarbeit nachverdichten
Verdichtungsgrad DPr mind. 97%
Verformungsmodul Ev2 auf der Oberfläche 80 MN/m²
Verdrückungen, Aufwölbungen, Walzspuren etc. sind
auszuschließen
Umrechnungsfaktor 2,1 t/m³ verdichtet
Original-Lieferscheinnachweis ist vorzulegen.

Die Anforderungen an die Höhenlage und Ebenheit sind
hoch
und zwingend einzuhalten! Die Oberfläche der
Tragschicht
muss
scherfest sein, eventuell vorhandene Lücken durch
grobes
Steinmaterial
sind z. B. durch Überwurf mit Splitt 0/5 0. 0/8 zu
schließen.
Die Verwendung von Schotter der Körnung 0/32 wird
empfohlen.
Nach Wahl des  AN kann die oberste Schicht kostengleich
auch
als ca. 3 cm dicke Nivellierschicht aus Schotter 0/11
oder 0/16
gem. DIN 18035 ausgeführt werden.
Der gesamte Einbau sollte mit einem kleinen Fertiger
erfolgen!
Auf ausreichende Wasserdurchlässigkeit des verwendeten
Materials ist zu achten! Die Eignung des Materials ist
auf besondere Anforderung der Bauleitung vor Einbau
durch Vorlage eines Prüfzeugnisses nachzuweisen
Original-Lieferscheinnachweis ist vorzulegen
Menge: 23,000 m²

**1.3.50 fugenloser Fallschutz**
fugenloser Fallschutz

REGUPOL playfix fun
2- Schichtig
Basisschicht: 35 mm
Deckschicht: 10 mm
für Fallhöhe bis 135 cm
(maximale Fallhöhe Spielgerät 110 cm)

Nutzschicht bestehend aus volldurchgefärbtem EPDM-
Neugummi- Granulat mit PU- Bindemittel gemischt

Rutschverhalten Bewertungsgruppe R10

Material Firma Regupol oder gleichwertiger Art

Material synthetischer fugenloser Fallschutz aus EPDM'

....................................................'He
rsteller - Produkt
Menge: 75,000 m²

**1.3.60 Zulage Farbton Mischung 4 Farbtöne - synthetischer Fallschutz**
Zulage Farbton Mischung 4 Farbtöne - synthetischer
Fallschutz

Braun 25%
Eggshell 35 %
Leuchtgrün 25 %
Mittelgrau 15 %

bitte um Vorlage eines Farbmusters nach Beauftragung
Menge: 75,000 m²

*Hinweis*
Pflasterband aus Natursteinen

auf eine 15 cm dicke Betonunterlage,
Betongüte C 16/20
beidseitig, 10 cm breit und 25 cm hoch einbauen,
zur Kunststofffläche die Betonrückenstütze entsprechend
ausformen.

In den Einheitspreis einrechnen:
Erd, Schalungs- Hinterfüllungsarbeiten
Sonstige Nebenarbeiten,
die Abrechnung erfolgt nach m.

Vorhandene und zur Ergänzung gelieferte Pflastersteine
gemischt versetzen.

**1.3.70 Großpflasterband einzeilig, liefern und einbauen**
Großpflasterband einzeilig herstellen, Breite ca. 0,15
cm,
incl. Betonunterbau 15 cm und zweiseitige Rückenstütze
wie Hinweistext
höhen- und fluchtgerecht, in Schwüngen versetzen,
das händische Spalten und Behauen der Steine ist in den
EP zu kalkulieren,
mit Mörtel III verfugen, Fugenbreite nach
Herstellerangabe,
bündig mit Pflasteroberfläche
Material Grauwacke Großpflastersteine 14/16
liefern und versetzen.

Bereich: als Einfassung des Kunststoffbelages in
derzeitiger Vegetationsfläche
Menge: 9,000 m

**1.3.80 Großpflasterband einzeilig, liefern und einbauen**
Großpflasterband einzeilig herstellen, Breite ca. 0,15
cm,
incl. Betonunterbau 15 cm und zweiseitige Rückenstütze
wie Hinweistext
höhen- und fluchtgerecht, in Schwüngen versetzen,
das händische Spalten und Behauen der Steine ist in den
EP zu kalkulieren,
mit Mörtel III verfugen, Fugenbreite nach
Herstellerangabe,
bündig mit Pflasteroberfläche
Material Basaltlava Großpflastersteine 14/16
bauseits gelagert und versetzen.

Bereich: als Einfassung des Kunststoffbelages in
derzeitiger Vegetationsfläche
Menge: 11,000 m

#### Abschnitt 1.4 Rasenarbeiten/Rasenansaaten

*Hinweis*
Für sämtliche Rasenarbeiten bzw. -ansaaten gilt die DIN
18917. Die vertragsgemäße Beschaffenheit der
Mischungsbestandteile ist vor der Ansaat nachzuweisen
(Prüfzeugnisse nach den Regeln der RSM, der
Forschungsgesellschaft Landschaftsentwicklung
Landschaftsbau (FLL).

**1.4.10 Feinplanum der Rasenfläche**
Feinplanum herstellen, Spaltweite +/- 2 cm, Anschlüsse
an Wege, Plätze und sonstige Beläge ca. 2 cm, Steine
Fremdkörper, Unkraut und schwer verrottbare
Pflanzenteile ablesen, Durchmesser der Steine und
Fremdkörper ab 5 cm, Stoffe werden Eigentum des AN und
sind zu beseitigen. Die Tragfähigkeit des Planums muß
durch einen ausreichenden Verdichtungsgrad
gewährleistet sein!
Auch in Teilflächen!
Menge: 50,000 m²

**1.4.20 Rasenansaat/Gebrauchsrasen**
Rasenansaat mit Saatgut 'Sportrasen BUGA Nr. 6' in zwei
gekreuzten Arbeitsgängen,
RSM 2.3, 30 g/m², einschl. aller Nebenarbeiten.
Angrenzende Pflasterflächen sind vor Übersaaten zu
schützen!

Einschließlich Rasenschnitt bis zur Abnahme:
Anzahl der Schnitte '4''.
Schnittfolge nach Wuchshöhe 8 bis 10cm, Schnittgut
abräumen und umweltgerecht zur Wiederverwertung
abfahren. Einschl. Entsorgungskosten.
Menge: 50,000 m²

### Bereich 2 Los 2: Spielgerät

#### Abschnitt 2.1 Stundenlohnarbeiten

*Hinweis*
Taglohnarbeiten werden nur nach ausdrücklicher
Genehmigung
  durch den Auftraggeber
anerkannt. Hierüber sind tägliche
  Stundenzettel auszustellen und
anerkennen zu lassen.
Die Abrechnung erfolgt nach der während der Ausführung
gültigen Preisverordung (Tariflohn und Zuschläge) . Der
Auftraggeber behält sich vor, die Stundenlohnarbeiten
optional zu beauftragen. Ein rechtlicher Anspruch zur
Beauftragung dieser Leistung kann seitens des
Auftragnehmers hieraus nicht abgeleitet werden.

Gerätestunden

In den Einheitspreis einzurechnen:
  - die Abstellung des Maschinisten für Geräte
  - einschl. sämtlicher Gerätevorhalte-, Verlade-,
Transport-, Be-
  triebsstoffe und sonstiger Stoffkosten
Darüber sind  Stundenzettel auszustellen und anerkennen
zu lassen. Die Abrechnung erfolgt nach Stunden.

**2.1.10 Stunde Facharbeiter**
Stunde eines Baufacharbeiters.
Menge: 2,000 h

**2.1.20 Stunde Helfer**
Helfer
Menge: 2,000 h

#### Abschnitt 2.2 Spielgerät Montage

*Hinweis*
Vorbemerkungen:
Koordination und Bauablauf:
Die Lieferung und Montage sind zu den
Ausführungsarbeiten  LOS 1 (Landschaftsbau) zu
koordinieren und herzustellen. Sämtliche Arbeiten sind
sorgfältig auf die Fertigstellungs- und Endausbauhöhen
der Randstrukturen abzustimmen.
Mit der ausführenden Firma ist nach Absprache vor Ort
ein einvernehmlicher Arbeitsablauf zu koordinieren.

Angaben seitens des Spielgeräteherstellers:
Erdaushub ca. 5,83 m³, Betonbedarf ca. 1,14 m³,
Fundamenttiefe ca. 1,03 m,
s. Anhang Details zum Spielgerät,

unterschiedlichen Untergrund beachten:
es sind ca.
18 Fundamente im Schulhofbereich im
Asphalt/Fallschutzgummibelag,
9 Fundamente im Schotteroberbau/Fallschutzgummibelag,
18 Fundamente im Bereich Hackschnitzelbelag
zu erstellen.

**2.2.10 Spielgerät liefern und montieren**
Hersteller Kompan GmbH

Name  Balancier- & Kletterpfad 2 /  935907
Komponenten des Spielgerätes
Themenspiel
  Geschicklichkeit
Balancieren & Klettern
  Anzahl gedrehtes Kletternetz: 1
  Anzahl 2-seitiges schräges Kletternetz mit
Hangelseilen: 1
  Anzahl waagerechte Kletterleiter: 1
  Anzahl Balancierseil mit Seil-Handlauf: 1
  Anzahl Balancierbalken mit schrägen Halteseilen: 4
  Anzahl Balancier-Stelzen mit Einkerbungen und
Seil-Handlauf: 6
  Anzahl Balancier-Poller mit Seil-Handlauf: 6
  Maß Robinienholzpfosten für Balancier-Poller Ø ca.
(in mm): 140 - 160
  Anzahl Kletterbalken: 3
  Anzahl Parkour-Seile mit Gummischeiben/ -sitzen und
Kletterknoten: 4
  Anzahl Parkour-Seile mit Kletterknoten: 3
  Anzahl schmales Kletternetz: 1
Optische Oberflächenbehandlung
  Holzart Robinie
  Holzoberfläche: unbehandelt
Zertifizierung
  nach EN1176
Verankerung
  Verankerungsart: Tiefenverankerung - Stahl
  Verankerung Einbautiefe ca. (in cm): 100
  Anzahl Verankerung ca.: 46
  Besonderheiten: halber Kletterpfad auf 80 cm hohem
Hügel
  Montage nach Anleitung des Herstellers - Betonieren
im Zuge der Montage
Emissionswerte (durch unabhängiges Prüfinstitut
validierte Kennzahlen)
  Daten müssen nach Auftragserteilung übermittelt
werden
Allgemeine Produktinformationen
  Fallraum ca. (Länge x Breite in cm): 2369 x 1665
  Maximale freie Fallhöhe ca. (in cm): 257
  Gerätemaße ca. (Länge x Breite x Höhe in cm): 2071 x
1366 x 309
  Empfohlenes Alter: 6+
  Maximale Anzahl der gleichzeitigen Benutzer: 31
Material-Spezifikationen der Komponenten
Spezifikation Robinienholz
  geschältes, splintfreies Robinienholz
  äußerst hart und langlebig, hoher Anteil an
natürlichen Ölen
Spezifikation Verbindungselement Robinienholz
  feuerverzinkter Stahl oder Edelstahl für hohe
Korrosionsbeständigkeit
Spezifikation Seil
  verzinkte Stahldrahtseile, Ø ca. 16 mm
  jede Litze mit PES-Garn aus >95%
Post-Cosumer-Recyclingmaterial umwickelt; hohe
Verschleißfestigkeit
  klemmfreie Befestigung
Spezifikation Seilverbinder
  aus Polyamid (PA6)
Spezifikation Kletterknoten

aus Polyamid (PA), Ø ca. 68 mm
Spezifikation EPDM Gummischeibe und -sitz
feuerverzinkte Stahleinlage mit gummielastischem EDPM
Garantien
Lebenslange Garantie:
Teile aus feuerverzinktem Stahl; Edelstahlteile;
Kunststoff- und weitere Platten aus
Hart-Polyethylen (HDPE)
15 Jahre Garantie:
Robinienholzteile; Eichenholzteile;
High-Pressure-Laminate-Teile (HPL); Aluminiumteile
10 Jahre Garantie:
Pfosten aus recycelten Materialien; Bandverzinkte
Pfosten mit lackierter Oberfläche; lackierte Oberfläche
bei
verzinkten oder Aluminium-Metallteilen;
Edelstahlrutschen; Elektrolytisch verzinkte
Metallteile; Plattformen aus
PP-Spritzguss; Geformte Kunststoffteile; Hohle
Vollkunststoffteile; Transparente Polycarbonat-Teile
(PC);
Seile & Netzkonstruktionen; Esche, Kiefernholz und
andere Holzarten;
Holz-Kunststoff-Verbundwerkstoffteile (WPC, Wood
Plastic Compsites)
5 Jahre Garantie:
Wasserfest verleimte Siebdruckteile; Federn &
Kugellager; Grafische Drucke auf durchsichtigen
PC-Spielwänden;
Betonteile; synthetischer Fallschutz mit Oberschicht
aus fabrikneuem EPDM; Stahlrohr-
Verbindungsbälle
2 Jahre Garantie:
Bewegliche Kunststoff- und Metallteile; Gummimembranen;
Bildschirme und elektronische
Komponenten;
Synthetischer Fallschutz mit Oberschicht aus recyceltem
EPDM; Sonnenschutz und Sonnensegel
Nylon-Netze; Ersatzteile
Ersatzteilgarantie
Garantierte Ersatzteillieferung: 10 Jahre

liefern und montieren

Hersteller:  Kompan GmbH
  Raiffeisenstr. 13
  24941 Flensburg
  Tel: 0461-77306-0
  kontakt@kompan.com
  Gebietsleiter Herr Max Luyven

  oder vergleichbar
Menge: 1,000 St

### Bereich 3 Los 2: Zaunbau

*Hinweis*
Koordination und Bauablauf:
Die Zaunbauarbeiten sind im direkten Anschluß zu den
Ausführungsarbeiten  LOS 1 (Landschaftsbau)
herzustellen und zu koordinieren. Sämtliche Arbeiten
sind sorgfältig auf die Fertigstellungs- und
Endausbauhöhen der Randstrukturen abzustimmen.
Mit der ausführenden Firma ist nach Absprache vor Ort
ein einvernehmlicher Arbeitsablauf zu koordinieren.

#### Abschnitt 3.1 Stundenlohnarbeiten

*Hinweis*
Taglohnarbeiten werden nur nach ausdrücklicher
Genehmigung durch den Auftraggeber anerkannt. Hierüber
sind tägliche Stundenzettel auszustellen und anerkennen
zu lassen.
Die Abrechnung erfolgt nach der während der Ausführung
gültigen Preisverordung (Tariflohn und Zuschläge) . Der
Auftraggeber behält sich vor, die Stundenlohnarbeiten
optional zu beauftragen. Ein rechtlicher Anspruch zur
Beauftragung dieser Leistung kann seitens des
Auftragnehmers hieraus nicht abgeleitet werden.

Gerätestunden

In den Einheitspreis einzurechnen:
  - die Abstellung des Maschinisten für Geräte
  - einschl. sämtlicher Gerätevorhalte-, Verlade-,
Transport-, Be-
  triebsstoffe und sonstiger Stoffkosten
Darüber sind  Stundenzettel auszustellen und anerkennen
zu
lassen. Die Abrechnung erfolgt nach Stunden.

**3.1.10 Stunde Arbeiter**
Stunde eines Baufacharbeiters.
Menge: 3,000 h

**3.1.20 Stunde Stemmhammer.**
Stemmhammer mit Meißel oder Stahlbohrer einschließlich
Bedienung.
Menge: 2,000 h

#### Abschnitt 3.2 Ausstattung

*Hinweis*
Anstehender Boden entspricht nach DIN 18300 dem
Homogenbereich I.A (früher Bodenklasse 4). Die
Vergütung aller Bodenpositionen erfolgt nach örtlichem
Aufmaß an der Auftrags- bzw. Entnahmestelle.
Sämtliche Erdarbeiten sind nur bei trockener Witterung
und entsprechenden Bodenverhältnissen auszuführen!

*Hinweis*
Anstehender Boden entspricht nach DIN 18300 dem
Homogenbereich I.A (früher Bodenklasse 4). Die
Vergütung aller Bodenpositionen erfolgt nach örtlichem
Aufmaß an der Auftrags- bzw. Entnahmestelle.
Sämtliche Erdarbeiten sind nur bei trockener Witterung
und entsprechenden Bodenverhältnissen auszuführen!

**3.2.10 Stemmarbeiten für Zaunpfosten, Zulage**
Stemmarbeiten für Zaunpfosten an Rückenstütze der
Kantensteine herstellen.
Breite ca. 10cm, Stärke ca. 20cm.
Material aufnehmen und zur AN Kippe abfahren. Die
Entsorgungskosten sind im Einheitspreis zu
berücksichtigen.
Menge: 2,000 St

**3.2.20 Stabgitterzaun, Höhe 160cm liefern und montieren**
Zaunanlage herstellen.
Zaunpfosten für Zaunanlage aus Rechteckrohr(60x40mm)mit
durchlaufender senkrechter Abdeckleiste aus Flachstahl
und Kunsstoffdistanzstück, Befestigung mit
Linsenkopfschrauben, feuerverzinkt nach EN ISO 1461,
liefern und höhen-, lot- und fluchtgerecht in
Betonfundamente versetzen.
Pfostenabstand: ca. 2,5m
Höhe: 160cm über Boden
Drahtgitterzaun aus Doppelstabmatten (feuerverzinkt wie
vor) ohne Spitzen fach- und höhengerechtt an
Zaunpfosten montieren.
Maschenweite: 50 mm
Maschenhöhe: 200 mm
Drahtstärken: senkreche Drähte 6,0 mm, waagerechte
Drähte, doppelt gelegt, Kreuzpunkte punktgeschweißt,
8,0 mm.

Bodenaushub aufnehmen und zur AN Kippe abfahren. Die
Entsorgungskosten sind im Einheitspreis zu
berücksichtigen.
Einschl. Fundamentierung nach statischen
Erfordernissen..
Menge: 43,000 m

**3.2.30 Stabgitterzaun einkürzen, Höhe 160 cm, Zulage**
Erforderliches Einkürzen der Drahtgitterzaunelemente an
End- und Eckfeldern sowie fachgerechte Behandlung der
Schnittstellen.
Die Abrechnung erfolgt als Zulage zu der entsprechenden
Stabgitterzaunposition nach behandelten Zaunelementen.
Menge: 2,000 St

**3.2.40 Eckpfosten Stabgitterzaun H 160 cm, Zulage**
Eckpfosten für Stabgitterzaun liefern und als Zulage zu

voriger Position fachgerecht einbauen.
Menge: 2,000 St

**3.2.50 Eckausbildung herstellen**
fachgerechte Ausbildung eines Winkels von 90 ° durch
Ausklinken der waagerechten Drahtführung und Biegen der
Zaunmatte in den erforderlichen Winkel.
Menge: 2,000 St

USt %: 19,00
